# Angebotsaufforderung (GAEB DA XML 3.2, DA83)
Währung: EUR
Erstellt mit: GXML Toolbox V3.3 R20230829, iTWO_64 V24.0.454, 11.03.2026

## Technisches Datenblatt
Technische Daten der Aufzugsanlage:
Ansbacherstr. 30A 10789 Berlin

| Tragfähigkeit | Q | 630 | kg |
| --- | --- | --- | --- |
| Art | Personenaufzug |  |  |
| zul. Personenzahl | N | 8 Pers. |  |
| Nenngeschwindigkeit | V | 1,0 | m/s |
| Lage Triebwerksraum |  | oben über dem Schacht |  |
| Fahrkorbtiefe | FKT | 2100 | mm |
| Fahrkorbbreite | FKB | 1100 | mm |
| Fahrkorbhöhe | li.FKH | 2200 | mm |
| Fahrkorbtürbreite | FKTB | 800 | mm |
| Fahrkorbtürhöhe | FKTH | 2000 | mm |
| Trenntür |  | ja |  |
| Durchladung |  | nein |  |
| Fahrschachtbreite | SB | 1635 | mm |
| Fahrschachttiefe | ST | 2635 | mm |
| Schachtkopfhöhe | SK | 3650 | mm |
| Schachtgrubentiefe | SG | 1300 | mm |
| begehbare Räume unter dem Schacht |  | nein |  |
| Schachttürbreite | STB | 800 | mm |
| Schachttürhöhe | STH | 2000 | mm |
| Anzahl der Haltestellen | HA | 7 |  |
| Anzahl der Schachttüren |  | 7 |  |
| Förderhöhe | FH | 171900 | mm |
| Fahrtenzahl | F/h | 20 |  |
| Antriebsart | Treibscheibenantrieb, oben über dem Schacht angeordnet |  |  |

## Projektbeschreibung
Die Covivio Berlin Prime SAS beabsichtigt im Wohngebäude Ansbacherstraße 30A, 10789 Berlin einen Personenaufzug zu modernisieren.

Das Gebäude in dem sich die Aufzugsanlage aus dem Baujahr 1986 befindet, wurde als ein normales Wohnhaus mit einem Zugang errichtet.
Die Zugangsstellen liegen ebenerdig in den Stockwerken. Der Triebwerksraum befindet sich  im Obergeschoss über dem Schacht, welcher durch eine Treppe zu erreichen ist.
Das Gebäude ist bewohnt. Durch das besonders intensive Nutzerverhalten der Bewohner sollte bei der Modernisierung der Anlage auf eine robuste Ausstattung großen Wert gelegt werden. Der Zugang zu dem Aufzug ist im Erdgeschoss barrierefrei möglich.
Die Aufzugsanlage wurde bisher noch nicht modernisiert.

Aufgabenstellung:

Unter Ausschöpfung der vorhandenen Schachtgrößen, sollen notwendige Modernisierungsmaßnahmen an den Aufzugsanlagen nach den Regeln der Technik geplant werden. Erhaltenswerte Baugruppen sind zu belassen.
Brandschutztechnische, statische und schallschutztechnische Erfordernisse sind bei der Planung zu berücksichtigen.

Von der ausführenden Firma wird erwartet, die Belastungen während der Modernisierungsarbeiten für die Mieter so gering wie möglich zu halten.
Die Schallschutz- und Brandschutzanforderungen sind in der Planung und Realisierung in besonderem Maße einzuhalten.

Folgende neue Baugruppen sind für die Modernisierung vorgesehen:

Anlage
- Fahrkorbtür inkl. geregeltem Türantrieb
- Türkantenschutz als Lichtgitter
- Neue Schachttüren, automatische Teleskoptür
- Demontage der Anlagenkomponenten, wenn nötig und fachgerechte Entsorgung
- Notruf
- Anpassen an das gültige Vorschriftenwerk

Folgende Baugruppen werden weiterverwendet:

- Antrieb
- Steuerung
- Fahrkorbführungsschienen und Wandbügel
- Gegengewichtsführungsschienen und Wandbügel
- Fahrkorbfangrahmen
- Gegengewicht
- Tragmittel
- Farhkorb Innenauskleidung

## Erklärung des Bieters
Erklärung des Bieters

Die fachliche Richtigkeit und Vollständigkeit der Positionen des Leistungsverzeichnisses einschließlich aller Vertragsbedingungen und Vorbemerkungen wird anerkannt. Die Einhaltung der in den Unterlagen genannten Termine wird zugesichert.

Der AN erklärt gleichzeitig:

a) dass er diese Ausschreibung auf ihre Vollständigkeit hin überprüft hat, insbesondere auch darauf, dass keine Seiten fehlen;

b) dass er die Ausschreibung lückenlos gelesen hat;

c) dass der Text in der Ausschreibung nicht unverständlich und nicht mehrdeutig ist;

d) dass bei evtl. Rückfragen eine zufriedenstellende, ausreichende Klärung erfolgt;

e) dass er alle sonstigen preisbeeinflussenden Umstände geprüft hat;

f) dass er diese Ausschreibung ohne Einschränkung durch seine Unterschrift als maßgeblichen Vertragsbestandteil rechtsverbindlich anerkennt;

g) dass die Ausschreibungsunterlagen, auch ausschnittsweise, nicht ohne das Einverständnis der Covivio Immobilien GmbH an Dritte weitergegeben werden.

'...............................'

'...............................'

'...............................'

(Stempel u. rechtsverbindliche Unterschrift des Bieters)

## Vorbemerkungen allgemein
Vorbemerkungen allgemein

Die Aufzugsanlagen wurden in Mauer-, bzw. Betonschächten installiert und sollen nach nunmehr ca. 40 Betriebsjahren weitgehend demontiert, fachgerecht entsorgt und durch neue Aufzugsanlagen gemäß EN 81-20 ersetzt werden.

Ein bauseitiger Elektriker überprüft die Kraftstromzuleitungen.

Eine Anlagenbesichtigung kann und sollte nach Abstimmung mit der Hausverwaltung durchgeführt werden.

Die Modernisierung erfolgt im bewohnten Zustand des Gebäudes.

Die als verbindlich anzugebende Montagedauer inkl. Demontage der Bestandsanlage geht in die Angebotswertung ein.

01. Leistungsumfang

Die Leistung des AN umfasst sämtliche Leistungen, die zur Erstellung der betriebsfähigen Anlagen und zur Erfüllung der behördlichen Auflagen erforderlich sind.

Mögliche Abweichungen zum LV sind dem Angebot als Anlage beizufügen, zu beschreiben und zu begründen.

Die Steuerung soll in dem vorhandenen Aufzugstriebwerksraum positioniert werden. Triebwerkraumlose Systeme werden nicht ausgeführt.

Die neue Aufzugsanlage ist gemäß EN 81-20 zu errichten.

Eine Baustelleneinrichtung wird durch den AG nicht gestellt. Diese ist Leistungsumfang des AN Aufzug. Insbesondere die Stellung einer abschliessbaren Chemietoilettenkabine für das Montage-(Demontage)-Personal.

02. Unterlagen

Zur Freigabe der Anlagendetails sind folgende Zeichnungen/Unterlagen durch den AN Aufzug zu erstellen:

Anlagezeichnung, mit allen Lastangaben, sowie den
  elektrischen Anschlusswerten.
Fahrkorbzeichnung
Tableauzeichnung
Türansichtzeichnung

Eine Fertigungsfreigabe erfolgt ausschließlich durch Genehmigung der Zeichnungen durch den AG.

Der Bieter erstellt eine technische Dokumentation. Diese beinhaltet alle Zeichnungen und Schaltbilder sowie die Wartungsanweisungen. Die Dokumentation ist digital dem AG spätestens mit der Schlußrechnungsstellung zu übergeben.

Der AN liefert je ein Aufzugsprüfbuch der beteiligten Sachverständigenorganisation. Darin u. a. enthalten ist ein unterschriebenes Einweisungsprotokoll, sowie eine vollständige Gefährdungsbeurteilung mit Angabe der Prüffristen.

Ferner ist ein Notfallplan zu liefern, deren Inhalt durch den AN Aufzug mit dem Betreiber abzustimmen ist. Ebenfalls ist das jeweils erforderliche Formblatt über die externen Einrichtungen durch den AN Aufzug zu liefern. An der Anlage ist keine externe Einrichtung angeschlossen.

Die Erstellung und Lieferung dieser Unterlagen ist in den Angebotspreisen zu berücksichtigen, und werden nicht zusätzlich vergütet.

03. Vorschriften

Die Aufzugsanlag muss u.a. den zum Zeitpunkt der Inverkehrbringung geltenden Vorschriften sowie dem Stand der Technik entsprechen.
Für die Errichtung der Aufzugsanlage sind u.a. folgende Vorschriften zu berücksichtigen:

Verwaltungsvorschrift Beschaffung und Umwelt - VwVBU, der
  Senatsverwaltung für Stadtentwicklung und Umwelt, Land Berlin
Vertragsbedingungen des AG
Brandschutzkonzept
VStättVO (Versammlungsstättenverordnung) Bundesland Land Berlin
LBOAVO Land Berlin
Betriebssicherheitsverordnung (BetrSichV)
GEG 2020 (Gebäude-Energie-Gesetz)
12. Verordnung zum Geräte- und Produktsicherheitsgesetz (Aufzugsverordnung-12. ProdSV)
Aufzugsrichtlinie 2014/33/EU
Wasserhaushaltsgesetz mit dazugehöriger Verordnung und Vorschriften
DIN EN 81, Sicherheitsregeln für Konstruktion und Einbau von Aufzügen
Teil 20 Aufzüge für den Personen- und Gütertransport
Teil 21 Neue Aufzüge in bestehenden Gebäuden.
Teil 28 Fern- und Notruf für Personen - und Lastenaufzüge
Teil 50 Konstruktionsregeln, Berechnung und Prüfung von Aufzugskomponenten
Teil 58 Prüfung der Feuerwiderstandsfestigkeit von Fahrschachttüren
Teil 71 Schutzmaßnahmen gegen mutwillige Zerstörung
Teil 73 Verhalten von Aufzügen im Brandfall
die VDE-Bestimmungen,
VDE-0185 Blitzschutz
VDE-0100 elektrische Anlagen
die EVU-Bestimmungen, VDE-0875, Funkentstörgrad mind. 'N', EMV-Gesetz
die einschlägigen DIN-Normen für Materialien, Konstruktionen und Geräte,
Türen nach DIN 18091, DIN EN 81-58 bzw. DIN 4102-5
DIN 8989 Schallschutz in Gebäuden
DIN 4102 Brandverhalten von Baustoffen und Bauteilen
DIN 18040 - Barrierefreies Bauen
89/336 EWG-Richtlinie (EMV)
VDI 4707, Blatt 1, Energieeffizienz von Aufzügen
VDI 6017 Aufzüge Steuerungen für den Brandfall
LAR Leitungsanlagenrichtlinie
u.a. DIN-EN 13015 Instandhaltungsanweisung für Aufzüge

04. Montage

Die Montage erfolgt durch eigenes, qualifiziertes Personal des AN.
Der Einsatz von Nachunternehmern für die Aufzugsdemontage ist zulässig.
Die Anlagenneumontage soll durch eigenes Stammpersonal des AN durchgeführt werden.

05. Gewährleistung

Die Gewährleistungsdauer beträgt 5 Jahre ab
Inbetriebnahme der neuen Aufzugsanlage.

Der Bauherr schließt für den genannten Gewährleistungszeitraum einen Wartungs- und Notrufvertrag mit dem AN Aufzug ab.

06. Bauseitige Leistungen des AG

Statische Überprüfung der Schachkopfdecke und des Schachtgerüstes durch einen Statiker anhand der Angaben gemäß Werkplanung des AN.
Überprüfung der Kraftstromzuleitung durch einen Elektriker.

07. Abnahme

Das Inverkehrbringen der Anlage erfolgt durch eine ZÜS. Die Abnahmeprüfung und deren Terminvereinbarungen werden durch den AN Aufzug veranlasst und durchgeführt. Die erforderlichen Abnahmeunterlagen werden vom AN Aufzug zusammengestellt und fristgerecht vor dem Abnahmetermin bei der ZÜS zur Überprüfung eingereicht.

Die Stellung des zur Abnahme erforderlichen Personals und der Gewichte ist Leistung des AN. Die Prüfgebühren werden vom AN getragen. Das gilt auch für Kosten etwaiger, durch den AN verschuldeter Wiederholungsprüfungen auf Grund aufzugsspezifischer Beanstandungen oder Terminverzug.

Der AN hat seine Leistungen bis zur uneingeschränkten Inbetriebnahme der Aufzugsanlage sach- und fachgerecht zu schützen.

Die ZÜS-Abnahme und die PVI (Prüfung vor Inbetriebnahme) sollen an einem Termin zusammen durchgeführt werden.

Der AN erstellt eine Gefährdungsbeurteilung mit Angabe der Prüffristen nach Betriebssicherheitsverordnung, ein Einweisungsprotokoll sowie einen Notfallplan und die Betreiberangaben die für die PVI erforderlich sind.

Zur ZÜS-Abnahme, als Leistung des AN, gehört auch der Nachweis des ordnungsgemäßen Betriebs der elektrischen Anlage der Aufzugsanlagen (DGUV Vorschrift 3).

Die VOB-Abnahme durch den AG, sowie die Anlagenübergabe und Inbetriebnahme sollen unmittelbar im Anschluss an die ZÜS-Abnahme stattfinden.

Der AN führt im Rahmen der ZÜS-Abnahme eine Einweisung der vom AG benannten Personen durch und protokolliert die Einweisung. Das Einweisungsprotokoll wird durch den AN im Aufzugsprüfbuch abgeheftet.

08. Materialien

Für die Türen und Verkleidungen etc. sind Qualitätsbleche mit einer Blechdicke von mind. 1,5 mm zu verwenden. Edelstahlteile sind aus Chrom-Nickel- Stahl mit der Werkstoffbezeichnung 1.4301 herzustellen.

Sämtliche Stahlteile, mit Ausnahme aller funktionsbedingt blanken Flächen, sind mit Korrosionsschutz zu versehen. Beschädigungen sind nach der Montage auszubessern.

Alle drehenden Teile erhalten einen Sicherheitsfarbanstrich in der Farbe gelb.

09. Akustische Anforderungen

Zur Körperschalldämmung sind alle Aufzugsmaschinen und Schaltschränke auf Pufferelemente zu montieren. Als Grundlage zur Auslegung des Schallschutzes dient die DIN 8989.

Der AN ist auf Verlangen verpflichtet, die von ihm gewählte Körperschalldämmung rechnerisch nachprüfbar nachzuweisen, wobei Art, Anzahl, Belastung und Federhärte (N/cm) der vorgesehenen Federelemente anzugeben sind.

10. Gefährliche Stoffe

Der AN Aufzug hat zu versichern, dass er keine gefährlichen Stoffe verwendet.
Ausdrücklich wird darauf hingewiesen, dass der Einsatz von asbesthaltigen Produkten verboten ist.

11. Umlagenbeteiligung

Der Bieter hat für seine Baustelleneinrichtung selber zu sorgen. Vom Bauherrn werden keine Einrichtungen vorgehalten.

12. Zugehörige Zeichnungen

Anlagenzeichnung aus Bestand

13 Termine

Der AN hat spätestens 4 Wochen nach Vertragsabschluss in Abstimmung mit der Bauleitung einen detaillierten Terminplan aufzustellen und dem AG einzureichen. Die detaillierte Aufstellung muss die vertraglich vereinbarten Termine enthalten.

Freigaben von Ausführungsunterlagen und Zeichnungen sind vom AN so rechtzeitig zu beantragen (innerhalb von 4 Wochen nach Auftragserteilung), dass die vereinbarten Termine gesichert bleiben. Für die Freigabe durch den AG sind 3 Wochen zu berücksichtigen.

Der AN hat innerhalb einer Woche nach Vertragsabschluss den Schemaplan / Verbindungsplan / Leitungstypen für den Elektroplaner vorzulegen.

Erst nach Genehmigung der Unterlagen durch den AG bzw. dessen Beauftragten kann die Fertigung erfolgen. Aus diesen Zeichnungen müssen alle Aussparungen, Schlitze usw. ersichtlich sein, ebenso sind die statischen Lastangaben verbindlich anzuzeigen.

Zum vertraglichen Fertigstellungstermin muss die beanstandungslose Abnahme durch die ZÜS vollzogen sein.  Wird ein vertraglich vereinbarter Fertigstellungstermin durch Umstände, die der AN zu vertreten hat, nicht eingehalten, so wird der etwa notwendig werdende provisorische Betrieb der Anlage kostenlos und mit eigenen Mitteln vom AN sichergestellt.

Dauer technische Klärung ab Beauftragung:

Dauer Lieferzeit nach technischer Klärung:

Dauer der Montagezeit:

Montagebeginn: Klärung mit AG erforderlich

Montageende: Klärung mit AG erforderlich

Inbetriebnahme: Klärung mit AG erforderlich

## 69012 Ansbacherstr. 30A 10789 Berlin
Datum: 11.03.2026

### Bereich 01 Demontage

#### Abschnitt 01.01 Demontage Bestandsanlage

*Hinweis: Demontage Bestandsanlage*
Der bestehende Bauteile vom  Aufzug sind komplett zu demontieren.

1. Zusätzliche Umweltschutzanforderungen zur Demontage sowie zur Wiederverwendung und zur schadlosen Verwertung von Bauteilen und Einbauten im Rahmen der Beschaffung von zu modernisierenden Personen- und Lastenaufzügen:

Beim Ausbau der Gesamtanlage oder Hauptbaugruppen, Einzelkomponenten, Installationen, Bauteilen, Baustoffen etc. sind diese nach Wertstofffraktionen getrennt zu erfassen und zur fachgerechten Entsorgung bereitzustellen.

2. Verwertbare Materialien (exemplarisch, die Seltenen Erden enthalten), Komponenten oder Bauteile sollen werkstofflich verwertet werden. Sie sind entsprechend fachgerecht für eine Wiederverwendung auszubauen und geschützt zu lagern.

3. Schadstoffhaltige Materialien sind getrennt von den o.g. Komponenten zu erfassen und zur umweltgerechten Entsorgung bereitstellen. Hierzu zählen beispielsweise Hydrauliköle, Fette, Leiterplatten, Akkumulatoren, elektronische Bauteile, Batterien und andere gefährliche Substanzen (Blei, Quecksilber, PCB etc.)

4. Nach der Demontage ist die Beseitigung betriebsbedingter Verschmutzungen vorzunehmen. Hierzu gehören besonders die Aufnahme von Öl- und Schmierstoffen im Triebwerksraum, auf der Fahrkorbdecke und in der Schachtgrube als auch die Entstaubung des Schachtes (wie z.B. der Verfusselung durch Absaugen u.ä.); dies gilt ebenso für die sonstigen Schachtinstallationen (wie z.B. Führungsschienen, Schachttürmechanik, Beleuchtung etc.).

**01.01.0010 Preis Demontage Bestandsanlage**
Menge: 1,000 Stck

### Bereich 02 Aufzugsanlage

#### Abschnitt 02.01 Komponenten der Aufzugsanlage

*Hinweis: Absperrung*
Absperrung

Die Wartung, Unterhaltung und Verantwortung für die erstellten Abschrankungen von Schachtzugängen usw. liegt ab Arbeitsbeginn beim Bieter.

An jedem Schachtzugang ist eine Schachtabsperrung gemäß BGR 184 vorzusehen.

Wird es notwendig, anlässlich des Transportes von Materialien, Maschinen und dergleichen vorhandene Absperrungen, Abschrankungen und sonstige Sicherungen - auch an anderen Stellen (z.B. Treppenhäuser) - vorübergehend abzubauen, so ist der Bieter für die sichere Absperrung dieser Wege und für den ordentlichen Wiederaufbau voll verantwortlich.

*Hinweis: Dokumentation*
Dokumentation

Folgende Dokumente sollen ausgehändigt werden:

- Aufzugsprüfbuch, 1-fach, bestehend aus
- Prüfbericht "Prüfung technischer Unterlagen"
- Prüfbericht "Endabnahme"
- Prüfbericht "Prüfung vor der ersten Inbetriebnahme"
- Prüfbericht "beauftragte Person"
- EG-Konformitätserklärung
- Messprotokolle
- Notfallplan
- Plansatz in DIN A0 mit den entsprechenden Anlagen-, Kabinen- und Tableauzeichnungen.
- Dübel-Dokumentation mit Dübel-Auswahl und Versuchsbericht

- Die vollständige Anlagendokumentation 2-fach in maschinenbeschrifteten Ordnern mit Register 1-fach in Datenform als PDF, Zeichnungen und Pläne als PDF- sowie als DXF- bzw. DWG Format auf DVD/CD/USB, virenfrei und bereinigt, bestehend aus:
- Prüfbericht "Prüfung technischer Unterlagen"
- Prüfbericht "Endabnahme"
- Prüfbericht "Prüfung vor der ersten Inbetriebnahme"
- Prüfbericht "beauftragte Person"
- EG-Konformitätserklärung
- Messprotokolle
- Notfallplan
- Anlagenspezifische Notbefreiungsanleitung
- Schnittstellenliste über die "aufzugsexternen Sicherheitseinrichtungen"
- Plansatz in DIN A1 mit den entsprechenden Anlagen-, Kabinen- und Tableauzeichnungen.
- Bautagesberichte
- Aufmaßprotokoll
- Lotprotokoll
- Protokoll "Fahrkomfortmessung"
- Bestätigung über die Inbetriebnahme der Brandfallsteuerung in Verbindung mit der Brand meldeanlage des Hauses
- Brandschutznachweis "Schachttüren"
- Brandschutznachweis "Türanschlüsse"
- Nachweis "FU-Leistungsreserve"
- Nachweis "Adernbelegung Hängekabel"
- Instandhaltungsanweisung nach DIN EN 13015
- Bedienungsanleitungen
- Funktionsbeschreibungen
- Stromlaufpläne
- Klemmen- und Belegungspläne
- Fabrikats- und Typenangaben wichtiger Bauteile
- Berechnungen
- Gutachten
- Prüfbescheinigungen
- Gefährdungsbeurteilung
- Mess- und Prüfprotokolle
- Dübel-Dokumentation mit Dübel-Auswahl und Versuchsbericht.
  inkl. aller erforderlichen Unterschriften

*Hinweis: Fahrkorbtür*
Fahrkorbtür

Die Fahrkorbtür ist als zweiteilige einseitig öffnende Teleskopschiebetür aus Edelstahlblech mit Oberfläche Leinen auszuführen.

Als Fahrkorbtürantrieb ist ein elektronisch geregelter Linearantrieb mit Zahnriemen einzusetzen.

Es wird ein sinusförmiger Öffnungs- und Schließverlauf gefordert. Die Regelung soll wegabhängig erfolgen.

Für den sicheren Fahrbetrieb sind Mitnehmerschwerter, vorzugsweise als bewegliche Bauteile, gefordert.

Die Türblätter sollen an Vollmaterialführungsschienen auf Laufrollen mit Kunststofflaufflächen und lebensdauer-geschmierten Wälzlagern laufen.

Die Türblätter sind in der Türschwelle mit verschleißfesten Führungseinsätzen zu führen.

Die Türschwellen sind in Aluminium auszuführen.

Als Türsicherung ist ein Lichtvorhang gefordert. Der statisch am Türspalt und an der Türschwelle befestigt ist. Der Lichtvorhang darf bei der Türbewegung nicht bewegt werden.

Die Türsicherung ist so auszulegen, dass diese durch Fremdlicht nicht beeinflusst wird.

Die Schließkraftbegrenzung ist mit einer Klemmkraft von max. 150 N auszulegen.

Türantrieb
Fabrikat / Typ

Kabinentür:
Fabrikat / Typ

Lichtvorhang:
Fabrikat / Typ

*Hinweis: Schachttüren*
Schachttüren

Die Schachttüren sind, wie die Fahrkorbtüren, in doppelschaliger Ausführung herzurichten. Automatische 2-teilige Teleskoptür, Türbreite (800 mm, Türhöhe 2000 mm

Die Schachttüren sind als selbstschließende Türen nach DIN 18091 mit bauaufsichtlicher Zulassung, geeignet für feuerbeständige Schächte gem. DIN 4102, zu liefern. Die DIN EN 81-58 ist anzuwenden.

Die Schachttürflügel sind mit ganzflächiger, stoßfreier Oberfläche auszuführen. Die Türblätter müssen den Vorgaben der Fahrkorbabschlusstür in Bezug auf Festigkeit, Material, Ausführung und Ausstattung, soweit vorschriftenbedingt keine Einschränkungen gemacht werden, entsprechen.

Material:  Edelstahlblech
Ausführung:  doppelschalig
Oberfläche: Leinen

Schachttür
Fabrikat / Typ

Die Schachttüren erhalten alle Mauerumfassungszargen.
Diese sind für eine Leibungstiefe von ca. 200 mm ausgelegt.
Der sichtbare Spiegel soll umlaufend ca. 100 mm betragen.
Die U-Zargen sind ausreichend stabil gegen mechanische
Beschädigungen zu sichern.
Eine optimale Schalldämmung mit hoher Festigkeit der Portalkonstruktion ist zu garantieren.

Material:  Edelstahlblech
Ausführung:  nach Aufmaß
Oberfläche: Leinen

*Hinweis: Sonstige Leistungen des Aufzugslieferanten*
Sonstige Leistungen des Aufzugslieferanten

Abladen und Transport der neuen Anlagenkomponenten auf der Baustelle. Lagerplätze außerhalb des Aufzugschachtes sind durch den AN mit der Bauleitung abzustimmen.

Beistellen von Hebezeugen, gegebenenfalls Einsatz eines Autokranes, sowie Montageaufsicht vom Beginn der Errichtung bzw. Demontage bis zur Übergabe der Anlage an den AG.

Teilnahme des zuständigen Montagemeisters an der i. d. Regel 1 x wöchentlich stattfindenden Baubesprechung auf der Baustelle.

Die Montageleitung auf der Baustelle.

Sicherung der Schachtzugänge gemäß UVV und Verkehrssicherungspflicht im Treppenhaus. Die Bestandsschachtzugänge sind im Zuge der Demontage der Schachttüren vollflächig mit Spanplatten zu verschliessen. Diese Spanplatten sind mit einem Scharnier auszustatten, und abschliessbar herzustellen, so dass diese für die Montage der neuen Schachttüren aufgeschwenkt werden können. Die Befestigung der "Spanplattentüren" soll ausschließlich in der Maueröffnungslaibung erfolgen. Jegliche Beschädigungen der Wandflächen im Bereich um die Schachtzugänge, verursacht durch die Aufzugsmontage, sind durch den AN Aufzug fachmännisch zu beseitigen.

Anlagenaufmaß mit Schachtlotung und Erstellung der Werkplanzeichnungen.

Lieferung, Montage und Demontage von Montagegerüsten im Aufzugsschacht, sofern durch den Montageablauf erforderlich.

Durchführung der ZÜS-Abnahme mit PVI und Erstellung der dafür erforderlichen Abnahmeunterlagen (Prüfbuch).

Anschluss des Hauptstromanschlusses an den Hauptschalter.
Wiederherstellung des vorhandenen Potentialausgleichs an den Führungsschienen, sowie des Triebwerkrahmens und der Schachttüren.

Entfernen der abgängigen Elektroinstallation aus dem Schacht inkl. Entsorgung.

Lieferung von Hinweis- und Belastungsschildern

Erforderlichenfalls Lieferung von fehlenden Lasthaken, Montagehilfen etc.

Gründliche Reinigung des Triebwerkraumes, des Aufzugsschachtgerüstes und des Fahrkorbes (innen und außen) vor der Abnahme. Zuzüglich des Treppenhauses Während und nach Abschluss der Bauphase

**02.01.0010 Preis neue Aufzugsanlage**
Menge: 1,000 Stck

### Bereich 03 Wartung für Aufzugsanlage (ohne GP)

#### Abschnitt 03.01 Wartung

*Hinweis: Beschreibung Einfachwartung*
Für den in der Leistungsbeschreibung näher beschriebenen
Aufzug ist mit dem Angebot eine regelmäßigen Wartung nach
DIN EN 13015 anzubieten.

Dieser Vertrag umfasst insbesondere:

- Inspektion und Sichtkontrolle der Anlage auf Geräusche,
Verschmutzungen, Beschädigungen, Verschleiß sowie die
erforderlichen Ein- bzw. Nachstellarbeiten.

- besenreine Beseitigung betriebsbedingter Verschmutzungen,
insbesondere die Aufnahme von Öl- und Schmierstoffen im
Triebwerksraum, auf der Fahrkorbdecke und in der
Schachtgrube mittels Bindemittel.

- Entstaubung des Schachtes durch Absaugung, insbesondere
der Schachtinstallationen wie z.B. Führungsschienen,
Schachttürmechanik, Beleuchtung etc. mind. 1 x jährlich

- Pflege der Tragseile, inkl. Abwaschen und anschl.
einschmieren mit Pflegemittel, mind. 1 x jährlich

- Ölwechsel an Motor und Getriebe nach Herstellerangaben inkl.
Schmierstoffe und deren sachgerechter Entsorgung.

- Prüfungen alle elektrischen und mechanischen Teile, ggf.
schmieren der mechanischen Teile, insbesondere der
sicherheitsrelevanten Bauteile.

- Gestellung eines Monteurs inkl. Fahrtkosten nebst
erforderlicher Geräte und Hilfsmittel zur Unterstützung bei den
wiederkehrenden Hauptprüfungen durch die ZÜS für die Dauer
der Prüfung.

- Dem Angebot ist eine Übersicht der Leistungen der einzelnen
Wartungen pro Jahr beizufügen.

- Der angegebene Vertragspreis pro Jahr entspricht den Kosten
für Material und Löhne auf Preisbasis des Vertragsbeginns.

- Betriebliche Störungen werden vom AN entsprechend dem
Vertragsverhältnis umgehend beseitigt.

- Der AN beseitigt Betriebsstörungen - auch außerhalb der normalen
Geschäftszeiten rund um die Uhr sowie an Wochenenden und
an Feiertagen - die vom AN selbst festgesellt sowie vom AG
oder dessen Vertreter (inkl. Notdienst) gemeldet werden.
Spätestens 2 Stunden nach Meldungseingang ist mit den
Arbeiten zu beginnen. Die eventuell dadurch anfallenden
Mehrarbeitszuschläge und sonstigen Notbereitschafts-
Pauschalen werden gesondert berechnet.

- Der AN dokumentiert Unregelmäßigkeiten und informiert den
Betreiber über Störungen, Maßnahmen zur Beseitigung, sowie
Art und Kostenumfang der eingebauten Teile.

- Die Wartung wird in einem vom AG erforderlich gehaltenen
Abstand, mindestens jedoch alle 3 Monate (wird nach DIN EN
13015 anhand der Art, Nutzung, Umfeld ermittelt), durchgeführt.

- Wartungsprotokolle sind im Anschluss zur Wartung, mit Angabe
der Bestell-Nr. an "Wartungen@covivio.immo" zu senden.
Wartungsrechnungen sind mit Angabe der Bestell-Nummer
und Bestellposition - inkl. Wartungsnachweis - an
"BW@covivio.immo" zu senden.

- Nach erfolgten ZÜS-Prufungen legt der AN im Rahmen der
nachfolgenden regelmäßigen Wartnung die Prüfprotokolle an
der Aufzugsanlage ab.

- Störungsmitteilungen und Angebote sind vom AN
schnellstmöglich an Aufzug@Covivio.immo zu senden.

- Sonderkündigungsrecht
Sollte die Anlage umfangreich modernisiert oder erneuert
werden behält sich der AG ein sofortiges
Sonderkündigungsrecht vor. In diesem Zusammenhang
erlöschen die beiderseitigen Leistungspflichten.

Kundendienst für das oben genannte Objekt

Firma: '....................................................'

Straße: '....................................................'

Ort: '....................................................'

Telefon: '....................................................'

Telefax: '....................................................'

E-Mail: '....................................................'

Anzahl der Kundendienstmonteure
im Einzugsbereich: '....................................................'

Reaktionszeit im Störungsfalle in Minuten '....................................................'

**03.01.0010 Preis Einfachwartung Aufzugsanlage**
*** Bedarfsposition ohne GB
Preisangabe für 1 Jahr.
Menge: 1,000 Jahr

#### Abschnitt 03.02 Notrufsystem (ohne GP)

*Hinweis: Beschreibung Notrufsystem in LTE Technik*
Beschreibung Notrufsystem in LTE-Technik

An der Anlage wird durch den AN ein Notrufsystem nach DIN EN 81-28 installiert, mit dem die wichtigsten Anlagenteile permanent überwacht werden und eine Sprechverbindung zwischen Fahrkorb und Notrufzentrale des AN vorhanden ist.
Der Wählapparat ist im Triebwerksraum zu integrieren.
Im Fahrkorb ist eine Sprechstelle entsprechend EN 81-28 vorzusehen.

Auf dem Fahrkorbdach sowie unterhalb des Fahrkorbs bzw. in der Schachtgrube befinden sich ebenfalls entsprechende Notrufeinrichtungen.

Weiterhin muss das System in der Lage sein:

-  Ansteuerung der vorgeschriebenen Notrufpiktogramme  im Fahrkorbtableau

-  Beruhigungsansage im Fahrkorb bei ausgelöstem
  Notruf

-  Erkennung eines missbräuchlichen Notrufs
  (Missbrauchverhinderung).

-  automatische Störmeldung der Aufzugsanlage zu einer
  GLT (Vorrüstung)

-  Ferndiagnose

-  selbständige Versuche zur Wiederinbetriebnahme

-  Routineruf zur Servicezentrale

-  Akku Überwachung (Ladungszustand)

Der AN übernimmt die Aufgaben nach DIN EN 81-28 und der BetrSichV §12 Abs 4 sowie TRA 007.

Der Angebotspreis entspricht der Preisbasis des Vertragsbeginns.

**03.02.0010 Preis Miete Notrufsystem**
*** Bedarfsposition ohne GB
Preis Miete Notrufsystem inkl. LTE-Modul sowie Verbindungskosten.

Die einmaligen Einrichtungskosten/ Aufschaltgebühren sind mit einzukalkulieren!

Die anzugebenden jährliche Pauschaleist ein
Festpreis bis zum Ende der Gewährleistungszeit.

Preisangabe für 1 Jahr.
Menge: 1,000 Jahr

**03.02.0020 Preis Bereitschaftspauschale Notrufsystem**
*** Bedarfsposition ohne GB
Preis Bereitschaftspauschale Notrufsystem
(24 Stunden/ 365 Tage)

Preisangabe für 1 Jahr.
Menge: 1,000 Jahr

**03.02.0030 Preis Pauschale für eine Notbefreiung**
*** Bedarfsposition ohne GB
Preis Pauschale für eine Notbefreiung
(Einsatzpauschale inkl. Anfahrt)
Menge: 1,000 Stck

#### Abschnitt 03.03 Unterweisung der sachkundigen Person (ohne GP)

**03.03.0010 Aufzugswärtereinweisung**
*** Pauschalposition
*** Bedarfsposition ohne GB
Es sind die vom AG gestellten Mitarbeiter (mindestens 3) zu befähigten Personen auszubilden.

Der Umfang der Unterweisung soll sich auf die gemäß Betriebssicherheitsverordnung TRBS 3121 und TRBS 2181 zu erbringenden Kontrollen erstrecken. Die Kosten für die Unterweisung übernimmt der AN.

Über die erfolgte Unterweisung ist ein schriftlicher Nachweis zu erbringen.
Menge: 1,000 psch

#### Abschnitt 03.04 Funktion als befähigte Person (ohne GP)

**03.04.0020 Preis Begehung alle 2 Wochen durch eine befähigte Person**
*** Bedarfsposition ohne GB
Durchführung und Kontrolle der Aufzugsanlage(n) gemäß der Betriebssicherheitsverordnung, TRBS 3121 und TRBS 2181.

Begehung alle 2 Wochen inkl. Dokumentation in der "Checkliste regelmäßige Aufzugskontrolle“ und senden an "wartungen@covivio.immo" unter Angabe der Bestellnummer und Bestellposition
.

Preisangabe für 1 Jahr
Menge: 1,000 Jahr

#### Abschnitt 03.05 Regiestundensätze (ohne GP)

**03.05.0010 Stundensatz Projektleiter / Konstrukteur**
*** Bedarfsposition ohne GB
Menge: 1,000 Std

**03.05.0020 Stundensatz Montagemeister**
*** Bedarfsposition ohne GB
Menge: 1,000 Std

**03.05.0030 Stundensatz Monteur**
*** Bedarfsposition ohne GB
Menge: 1,000 Std

#### Abschnitt 03.06 Schlüsseltresor

*Hinweis: Beschreibung Schlüsseltresor*
Lieferung und Montage eines Schlüsseltresors in die Hauswand integriert.

Ausführung nach Erfordernis passend zur Fassade.

Montageort in Abstimmung mit der Bauleitung des AG.

Übergabe von 1 Stk. Schlüsslesatz zum Hinterlegen im Schlüsseltresor durch den AG.

**03.06.0010 Preis Lieferung und Montage eines Schlüsseltresors**
Menge: 1,000 Stk
